# JUWÖ Poroton-Werke - Ausschreibungstexte
Leistungsbeschreibung (GAEB DA XML 3.1, DA81)
Projekt: k.A.
Währung: EUR
Erstellt mit: 14.08.2014

## k.A. www.heinze.de/at-manager
Datum: 14.08.2014

### Abschnitt 01 Außenwände

#### Gewerk 01.01 Außenwände

##### Titel 01.01.01 Außenwände

###### Untertitel 01.01.01.01 Außenwände aus ThermoPlan® - Ziegel

**01.01.01.01.0001 Hinweis zur Verarbeitungstechnik**
Verarbeitungstechniken für Planziegel:
VD - System

Mörtelauftrag mit VD-Walze vollflächig deckelnde
Lagerfuge.
Für alle Außenwandziegel ist das VD-System zwingend
vorgeschrieben, Tauchverfahren ist nicht zulässig
(außer T 11, 19 und 24 cm  und T 14).
Menge: 1,000 Stck

**01.01.01.01.0002 Ziegel-Außenmauerwerk aus ThermoPlan® MZ 60 von JUWÖ**
Ziegel-Außenmauerwerk aus ThermoPlan® MZ 60 von JUWÖ
nach Zulassung Z-17.1-1025
Wärmeleitfähigkeit Lamda R = 0,06 W/(m*K)
Rohdichteklasse 0,50 kg/dm³
Steinfestigkeitsklasse 6
zul. Drucksp. Sigma 0 = 0,60 MN/m²
liefern und nach Planunterlagen und Angabe der
Bauleitung gemäß DIN 1053 flucht-
und lotrecht unter Verwendung von Anfangs- und
Eckziegeln herstellen.
Verarbeitung: VD-System
Menge: 1,000 m²

**01.01.01.01.0003 Wanddicke 42,5 cm:**
Menge: 1,000 m2

**01.01.01.01.0004 Ziegel-Außenmauerwerk aus ThermoPlan® MZ 7 von JUWÖ**
Ziegel-Außenmauerwerk aus ThermoPlan® MZ 7 von JUWÖ
nach Zulassung Z-17.1-1016
Wärmeleitfähigkeit Lamda R = 0,08 W/(m*K)
Rohdichteklasse 0,65 kg/dm³
Steinfestigkeitsklasse 8
zul. Drucksp. Sigma 0 = 0,65 MN/m²
Feuerwiderstandsklasse F 90 A (>30cm)
liefern und nach Planunterlagen und Angabe der
Bauleitung gemäß DIN 1053 flucht-
und lotrecht unter Verwendung von Anfangs- und
Eckziegeln herstellen.
Verarbeitung: VD-System
Menge: 1,000 Stck

**01.01.01.01.0005 Wanddicke 24 cm:**
Menge: 1,000 m2

**01.01.01.01.0006 Wanddicke 30 cm:**
Menge: 1,000 m2

**01.01.01.01.0007 Wanddicke 36,5 cm:**
Menge: 1,000 m2

**01.01.01.01.0008 Wanddicke 42,5 cm:**
Menge: 1,000 m2

**01.01.01.01.0009 Wanddicke 49 cm:**
Menge: 1,000 m2

**01.01.01.01.0010 Ziegel-Außenmauerwerk aus ThermoPlan® MZ 8 von JUWÖ**
Ziegel-Außenmauerwerk aus ThermoPlan® MZ 8 von JUWÖ
nach Zulassung Z-17.1-906
Wärmeleitfähigkeit Lamda R = 0,08 W/(m*K)
Rohdichteklasse 0,65 kg/dm³
Steinfestigkeitsklasse 10
zul. Drucksp. Sigma 0 = 0,75 MN/m²
Feuerwiderstandsklasse F 90 A
liefern und nach Planunterlagen und Angabe der
Bauleitung gemäß DIN 1053 flucht-
und lotrecht unter Verwendung von Anfangs- und
Eckziegeln herstellen.
Verarbeitung: VD-System
Menge: 1,000 Stck

**01.01.01.01.0011 Wanddicke 30 cm:**
Menge: 1,000 m2

**01.01.01.01.0012 Wanddicke 36,5 cm:**
Menge: 1,000 m2

**01.01.01.01.0013 Wanddicke 42,5 cm:**
Menge: 1,000 m2

**01.01.01.01.0014 Ziegel-Außenmauerwerk aus ThermoPlan® S 7 5 von JUWÖ**
Ziegel-Außenmauerwerk aus ThermoPlan® S 7 5 von JUWÖ
nach Zulassung Z-17.1-1077
Wärmeleitfähigkeit Lamda R = 0,075 W/(m*K)
Rohdichteklasse 0,55 kg/dm³
Steinfestigkeitsklasse 4 (6 auf Anfr.)
zul. Drucksp. Sigma 0 = 0,45 (0,65) MN/m²
liefern und nach Planunterlagen und Angabe der
Bauleitung gemäß DIN 1053 flucht-
und lotrecht unter Verwendung von Anfangs- und
Eckziegeln herstellen.
Verarbeitung: VD-System
Menge: 1,000 Stck

**01.01.01.01.0015 Wanddicke 42,5 cm:**
Menge: 1,000 m2

**01.01.01.01.0016 Wanddicke 49 cm:**
Menge: 1,000 m2

**01.01.01.01.0017 Ziegel-Außenmauerwerk aus ThermoPlan® S 8 von JUWÖ**
Ziegel-Außenmauerwerk aus ThermoPlan® S 8 von JUWÖ
nach Zulassung Z-17.1-1013
Wärmeleitfähigkeit Lamda R = 0,08 W/(m*K)
Rohdichteklasse 0,60 kg/dm³
Steinfestigkeitsklasse 8
zul. Drucksp. Sigma 0 = 0,9 MN/m²
liefern und nach Planunterlagen und Angabe der
Bauleitung gemäß DIN 1053 flucht-
und lotrecht unter Verwendung von Anfangs- und
Eckziegeln herstellen.
Verarbeitung: VD-System
Menge: 1,000 Stck

**01.01.01.01.0018 Wanddicke 36,5 cm:**
Menge: 1,000 m2

**01.01.01.01.0019 Wanddicke 42,5 cm:**
Menge: 1,000 m2

**01.01.01.01.0020 Wanddicke 49 cm:**
Menge: 1,000 m2

**01.01.01.01.0021 Ziegel-Außenmauerwerk aus ThermoPlan® S 9 von JUWÖ**
Ziegel-Außenmauerwerk aus ThermoPlan® S 9 von JUWÖ
nach Zulassung Z-17.1-1013
Wärmeleitfähigkeit Lamda R = 0,09 W/(m*K)
Rohdichteklasse 0,60 / 0,65 kg/dm³
Steinfestigkeitsklasse 8
zul. Drucksp. Sigma 0 = 0,9 MN/m²
liefern und nach Planunterlagen und Angabe der
Bauleitung gemäß DIN 1053 flucht-
und lotrecht unter Verwendung von Anfangs- und
Eckziegeln herstellen.
Verarbeitung: VD-System
Menge: 1,000 Stck

**01.01.01.01.0022 Wanddicke 30 cm:**
Menge: 1,000 m2

**01.01.01.01.0023 Wanddicke 36,5 cm:**
Menge: 1,000 m2

**01.01.01.01.0024 Wanddicke 42,5 cm:**
Menge: 1,000 m2

**01.01.01.01.0025 Ziegel-Außenmauerwerk aus ThermoPlan® T 10 von JUWÖ**
Ziegel-Außenmauerwerk aus ThermoPlan® T 10 von JUWÖ
nach Zulassung Z-17.1-1047
Wärmeleitfähigkeit Lamda R = 0,10 W/(m*K)
Rohdichteklasse 0,65/0,70 kg/dm³
Steinfestigkeitsklasse 8
zul. Drucksp. Sigma 0 = 0,9 MN/m²
liefern und nach Planunterlagen und Angabe der
Bauleitung gemäß DIN 1053 flucht-
und lotrecht unter Verwendung von Anfangs- und
Eckziegeln herstellen.
Verarbeitung: VD-System
Menge: 1,000 Stck

**01.01.01.01.0026 Wanddicke 30 cm:**
Menge: 1,000 m2

**01.01.01.01.0027 Wanddicke 36,5 cm:**
Menge: 1,000 m2

**01.01.01.01.0028 Ziegel-Außenmauerwerk aus ThermoPlan® MZ90-G von JUWÖ**
Ziegel-Außenmauerwerk aus ThermoPlan® MZ90-G von JUWÖ
nach Zulassung Z-17.1-1087
Wärmeleitfähigkeit Lamda R = 0,09 W/(m*K)
Rohdichteklasse 0,70 kg/dm³
Steinfestigkeitsklasse 12
zul. Drucksp. Sigma 0 = 1,15 MN/m²
Brandwand REI-M 120
Optimierter Ziegel für die Schallschutz-Anforderungen
im Mehrfamilienhausbau mit
einem Schallschutz Rw = 48,3 dB nachgewiesen durch
Prüfzeugnis (30er Wand)
liefern und nach Planunterlagen und Angabe der
Bauleitung gemäß DIN 1053 flucht-
und lotrecht unter Verwendung von Anfangs- und
Eckziegeln herstellen.
Verarbeitung: VD-System
Menge: 1,000 Stck

**01.01.01.01.0029 Wanddicke 30 cm:**
Menge: 1,000 m2

**01.01.01.01.0030 Wanddicke 36,5 cm:**
Menge: 1,000 m2

**01.01.01.01.0031 Wanddicke 42,5 cm:**
Menge: 1,000 m2

**01.01.01.01.0032 Ziegel-Außenmauerwerk aus ThermoPlan® MZ 10 von JUWÖ**
Ziegel-Außenmauerwerk aus ThermoPlan® MZ 10 von JUWÖ
nach Zulassung Z-17.1-1015
Wärmeleitfähigkeit Lamda R = 0,10 W/(m*K)
Rohdichteklasse 0,75 kg/dm³
Steinfestigkeitsklasse 12
zul. Drucksp. Sigma 0 = 1,15 MN/m²
Brandwand REI-M 120
Optimierter Ziegel für die Schallschutz-Anforderungen
im Mehrfamilienhausbau mit
einem Schallschutz Rw = 51,3 dB nachgewiesen durch
Prüfzeugnis (36,5er Wand)
liefern und nach Planunterlagen und Angabe der
Bauleitung gemäß DIN 1053 flucht-
und lotrecht unter Verwendung von Anfangs- und
Eckziegeln herstellen.
Verarbeitung: VD-System
Menge: 1,000 Stck

**01.01.01.01.0033 Wanddicke 30 cm:**
Menge: 1,000 m2

**01.01.01.01.0034 Wanddicke 36,5 cm:**
Menge: 1,000 m2

**01.01.01.01.0035 Wanddicke 42,5 cm:**
Menge: 1,000 m2

**01.01.01.01.0036 Ziegel-Außenmauerwerk aus ThermoPlan® T 11 von JUWÖ**
Ziegel-Außenmauerwerk aus ThermoPlan® T 11 von JUWÖ
nach Zulassung Z-17.1-769 (19 u. 24 cm)
sowie Z.17.1-1047 (30 u. 36,5 cm)
Wärmeleitfähigkeit Lamda R = 0,11 W/(m*K)
Rohdichteklasse 0,60/0,70 kg/dm³
Steinfestigkeitsklasse 8
zul. Drucksp. Sigma 0 = 0,9 MN/m²
Feuerwiderstandsklasse F 30 A (36,5 cm = F  90 A)
liefern und nach Planunterlagen und Angabe der
Bauleitung gemäß DIN 1053 flucht-
und lotrecht unter Verwendung von Anfangs- und
Eckziegeln herstellen.
Verarbeitung: VD-System
Menge: 1,000 Stck

**01.01.01.01.0037 Wanddicke 19 cm:**
Menge: 1,000 m2

**01.01.01.01.0038 Wanddicke 24 cm:**
Menge: 1,000 m2

**01.01.01.01.0039 Wanddicke 30 cm:**
Menge: 1,000 m2

**01.01.01.01.0040 Wanddicke 36,5 cm:**
Menge: 1,000 m2

**01.01.01.01.0041 Ziegel-Außenmauerwerk aus ThermoPlan® TS 12 von JUWÖ**
Ziegel-Außenmauerwerk aus ThermoPlan® TS 12 von JUWÖ
nach Zulassung Z-17.1-1107
Wärmeleitfähigkeit Lamda R = 0,12 W/(m*K)
Rohdichteklasse 0,75 kg/dm³
Steinfestigkeitsklasse 10
zul. Drucksp. Sigma 0 = 1,4 MN/m²
Wanddicke >=36,5 cm F 90 A Brandwand, REI-M 90
Optimierter Ziegel für die Schallschutz-Anforderungen
im Mehrfamilienhausbau mit einem Schallschutz Rw = 50
dB nachgewiesen durch Prüfzeugnis (36,5er Wand)
liefern und nach Planunterlagen und Angabe der
Bauleitung gemäß DIN 1053 flucht-
und lotrecht unter Verwendung von Anfangs- und
Eckziegeln herstellen.
Verarbeitung: VD-System
Menge: 1,000 Stck

**01.01.01.01.0042 Wanddicke 30 cm:**
Menge: 1,000 m2

**01.01.01.01.0043 Wanddicke 36,5 cm:**
Menge: 1,000 m2

**01.01.01.01.0044 Wanddicke 42,5 cm:**
Menge: 1,000 m2

**01.01.01.01.0045 Ziegel-Außenmauerwerk aus ThermoPlan® T 14 von JUWÖ**
Ziegel-Außenmauerwerk aus ThermoPlan® T 14 von JUWÖ
nach Zulassung Z-17.1-908
Wärmeleitfähigkeit Lamda R = 0,14 W/(m*K)
Rohdichteklasse 0,70 kg/dm³
Steinfestigkeitsklasse 10
zul. Drucksp. Sigma 0 = 1,3 MN/m²
liefern und nach Planunterlagen und Angabe der
Bauleitung gemäß DIN 1053 flucht-
und lotrecht unter Verwendung von Anfangs- und
Eckziegeln herstellen.
Verarbeitung: VD-System
Menge: 1,000 Stck

**01.01.01.01.0046 Wanddicke 24 cm:**
Menge: 1,000 m2

**01.01.01.01.0047 Wanddicke 30 cm:**
Menge: 1,000 m2

**01.01.01.01.0048 Wanddicke 36,5 cm:**
Menge: 1,000 m2

**01.01.01.01.0049 Deckenrand-Schalungsziegel (DeRa - Schale), Dämmung 60 mm**
Deckenrand-Schalungsziegel (DeRa - Schale)
mit werkseitig aufgeklebter Dämmung (60 mm)
aus biegeweichem Dämmmaterial (Anwendungstyp T,
WLG <= 035) liefern und im System der Außenwand auf
Deckenhöhe aufmauern.
Verarbeitung: Mit Normal- und Dünnbettmörtel
verwendbar.
Menge: 1,000 Stck

**01.01.01.01.0050 Ziegelhöhe 17,8 cm:**
Menge: 1,000 lfm

**01.01.01.01.0051 Ziegelhöhe 19,8 cm:**
Menge: 1,000 lfm

**01.01.01.01.0052 Ziegelhöhe 21,8 cm:**
Menge: 1,000 lfm

**01.01.01.01.0053 Deckenrand-Schalungsziegel (DeRa - Schale PLUS), Dämmung 80 mm**
Deckenrand-Schalungsziegel (DeRa - Schale PLUS)
mit werkseitig aufgeklebter Dämmung (80 mm)
aus biegeweichem Dämmmaterial
(Anwendungstyp T, WLG <= 035) liefern und im System der
Außenwand auf Deckenhöhe aufmauern.
Konform zu DIN 4108 Beiblatt 2
Verarbeitung: Mit Normal- und Dünnbettmörtel
verwendbar.
Menge: 1,000 Stck

**01.01.01.01.0054 Ziegelhöhe 17,8 cm:**
Menge: 1,000 lfm

**01.01.01.01.0055 Ziegelhöhe 19,8 cm:**
Menge: 1,000 lfm

**01.01.01.01.0056 Ziegelhöhe 21,8 cm:**
Menge: 1,000 lfm

**01.01.01.01.0057 Ziegelhöhe 24,8 cm:**
Menge: 1,000 lfm

###### Untertitel 01.01.01.02 Wärmegedämmte Ringanker, Ringbalken aus U-Schalen und WU-Schalen

**01.01.01.02.0001 Ringanker, Ringbalken liefern und herstellen aus U-Schalen, Höhe 24 cm**
Ringanker, Ringbalken liefern und herstellen
aus U-Schalen, Höhe 24 cm, Länge 24 cm,
kraftschlüssig aufmauern mit Dämmmörtel bzw.
Dünnbettmörtel.
Einlegen einer Wärmedämmschicht (WLG 035) d >= 6 cm.
Ausbetonieren mit Beton nach statischen Anforderungen.
Bewehrung in separater Position.
Menge: 1,000 Stck

**01.01.01.02.0002 Wanddicke 24 cm:**
Menge: 1,000 lfm

**01.01.01.02.0003 Wanddicke 30 cm:**
Menge: 1,000 lfm

**01.01.01.02.0004 Wanddicke 36,5 cm:**
Menge: 1,000 lfm

**01.01.01.02.0005 Wanddicke 42,5 cm:**
Menge: 1,000 lfm

**01.01.01.02.0006 Wanddicke 49 cm:**
Menge: 1,000 lfm

**01.01.01.02.0007 Ringanker, Ringbalken liefern und herstellen aus WU-Schalen, Höhe 24 cm**
Ringanker, Ringbalken liefern und herstellen
aus bereits wärmegedämmten WU-Schalen,
Höhe 24 cm, Länge 24 cm,
kraftschlüssig aufmauern mit Dämmmörtel bzw.
Dünnbettmörtel.
Ausbetonieren mit Beton nach statischen Anforderungen.
Bewehrung in separater Position.
Menge: 1,000 Stck

**01.01.01.02.0008 Wanddicke 30 cm:**
Menge: 1,000 lfm

**01.01.01.02.0009 Wanddicke 36,5 cm:**
Menge: 1,000 lfm

**01.01.01.02.0010 Wanddicke 42,5 cm:**
Menge: 1,000 lfm

**01.01.01.02.0011 Wanddicke 49 cm:**
Menge: 1,000 lfm

###### Untertitel 01.01.01.03 Feuchtigkeitssperre, Wärmedämmung

**01.01.01.03.0001 Mauersperrbahn am Wandfuß aus Bitumenpappe R 500 besandet**
Mauersperrbahn am Wandfuß
aus einer Bitumenpappe R 500 besandet als
Feuchtigkeitssperre sowie zur Verbesserung der
Schalllängsdämmung als Streifen in
Breite der Wanddicke liefern und in Mörtel verlegen.
Menge: 1,000 Stck

**01.01.01.03.0002 Wanddicke 24 cm:**
Menge: 1,000 lfm

**01.01.01.03.0003 Wanddicke 30 cm:**
Menge: 1,000 lfm

**01.01.01.03.0004 Wanddicke 36,5 cm:**
Menge: 1,000 lfm

**01.01.01.03.0005 Wanddicke 42,5 cm:**
Menge: 1,000 lfm

**01.01.01.03.0006 Wanddicke 49 cm:**
Menge: 1,000 lfm

**01.01.01.03.0007 Mauersperrbahn zw. Mauerwerk und Massivdecke aus Bitumenpappe R 500 besandet**
Mauersperrbahn aus einer Bitumenpappe R 500 besandet
(keine Mauersperrfolie)
liefern und zwischen Mauerwerk und Massivdecke einlegen
nach Planungsunterlagen bzw. Angabe der Bauleitung zur
Vermeidung von Zwängungen durch unterschiedliche
Verformungseigenschaften sowie zur Reduzierung von
Wärme- und Schallbrücken.
Menge: 1,000 Stck

**01.01.01.03.0008 Wanddicke 24 cm:**
Menge: 1,000 lfm

**01.01.01.03.0009 Wanddicke 30 cm:**
Menge: 1,000 lfm

**01.01.01.03.0010 Wanddicke 36,5 cm:**
Menge: 1,000 lfm

**01.01.01.03.0011 Wanddicke 42,5 cm:**
Menge: 1,000 lfm

**01.01.01.03.0012 Wanddicke 49 cm:**
Menge: 1,000 lfm

###### Untertitel 01.01.01.04 Wärmedämmung Dachanschlussdetail

**01.01.01.04.0001 Einlegen einer biegeweichen Mineralfaserplatte; mind. 6,0 cm WLG 040**
Einlegen einer biegeweichen Mineralfaserplatte;
>= 6,0 cm WLG 040, zur Reduzierung der
Wärmebrückenwirkung am Wandkopf von Wänden, welche bis
zur Dachhaut hochgeführt werden. Einschl. dem
Mörtelabgleich der Mauerwerkskrone und dem Aufbringen
einer Bitumenpappe R 500 besandet.
Zur Vermeidung von Wärmebrücken.
Einbau nach Planunterlagen bzw. Angaben der Bauleitung.
Menge: 1,000 Stck

**01.01.01.04.0002 Wanddicke 24 cm:**
Menge: 1,000 lfm

**01.01.01.04.0003 Wanddicke 30 cm:**
Menge: 1,000 lfm

**01.01.01.04.0004 Wanddicke 36,5 cm:**
Menge: 1,000 lfm

**01.01.01.04.0005 Wanddicke 42,5 cm:**
Menge: 1,000 lfm

**01.01.01.04.0006 Wanddicke 49 cm:**
Menge: 1,000 lfm

### Abschnitt 02 Keller-Außenwände

#### Gewerk 02.01 Keller-Außenwände

##### Titel 02.01.01 Keller-Außenwände

###### Untertitel 02.01.01.01 Keller-Außenwände aus ThermoPlan® - Ziegel

**02.01.01.01.0001 Ziegel-Außenmauerwerk aus ThermoPlan® TS 12 von JUWÖ**
Ziegel-Außenmauerwerk aus ThermoPlan® TS 12 von JUWÖ
nach Zulassung Z-17.1-1107
Wärmeleitfähigkeit Lamda R = 0,12 W/(m*K)
Rohdichteklasse 0,75 kg/dm³
Steinfestigkeitsklasse 10
zul. Drucksp. Sigma 0 = 1,4 MN/m²
Wanddicke >=36,5 cm F 90 A Brandwand, REI-M 90
Optimierter Ziegel für die Schallschutz-Anforderungen
im Mehrfamilienhausbau mit einem Schallschutz Rw = 50
dB nachgewiesen durch Prüfzeugnis (36,5er Wand)
liefern und nach Planunterlagen und Angabe der
Bauleitung gemäß DIN 1053 flucht-
und lotrecht unter Verwendung von Anfangs- und
Eckziegeln herstellen.
Verarbeitung: VD-System
Menge: 1,000 Stck

**02.01.01.01.0002 Wanddicke 36,5 cm:**
Menge: 1,000 m2

**02.01.01.01.0003 Wanddicke 42,5 cm:**
Menge: 1,000 m2

**02.01.01.01.0004 Ziegel-Außenmauerwerk aus ThermoPlan® TS 13 von JUWÖ**
Ziegel-Außenmauerwerk aus ThermoPlan® TS 13 von JUWÖ
nach Zulassung Z-17.1-914
Wärmeleitfähigkeit Lamda R = 0,13 W/(m*K)
Rohdichteklasse 0,75 kg/dm³
Steinfestigkeitsklasse 10
zul. Drucksp. Sigma 0 = 1,4 MN/m²
Wanddicke >=36,5 cm F 90 A Brandwand, REI-M 90
Optimierter Ziegel für die Schallschutz-Anforderungen
im Mehrfamilienhausbau mit einem Schallschutz
Rw = 50 dB nachgewiesen durch Prüfzeugnis (36,5er Wand)
liefern und nach Planunterlagen und Angabe der
Bauleitung gemäß DIN 1053 flucht-
und lotrecht unter Verwendung von Anfangs- und
Eckziegeln herstellen.
Verarbeitung: VD-System
Menge: 1,000 Stck

**02.01.01.01.0005 Wanddicke 30 cm:**
Menge: 1,000 m2

**02.01.01.01.0006 Wanddicke 36,5 cm:**
Menge: 1,000 m2

**02.01.01.01.0007 Wanddicke 42,5 cm:**
Menge: 1,000 m2

### Abschnitt 03 Innenwände aus Plan-Hochlochziegel HLz

#### Gewerk 03.01 Innenwände aus Plan-Hochlochziegel HLz

##### Titel 03.01.01 Innenwände aus Plan-Hochlochziegel HLz

###### Untertitel 03.01.01.01 Innenwände aus ThermoPlan® - Ziegel

**03.01.01.01.0001 Ziegel-Innenmauerwerk aus ThermoPlan TS Quadrat von JUWÖ**
Ziegel-Innenmauerwerk aus ThermoPlan TS Quadrat von
JUWÖ
Zulassung Z-17.1- 1037
Rohdichteklasse 0,8 kg/dm³
Steinfestigkeitsklasse 12
zul. Drucksp. Sigma 0 = 1,8 MN/m²
liefern und nach Planunterlagen und Angabe der
Bauleitung gemäß DIN 1053 flucht-
und lotrecht herstellen.
Menge: 1,000 Stck

**03.01.01.01.0002 Wanddicke 10 cm:**
Menge: 1,000 m2

**03.01.01.01.0003 Wanddicke 11,5 cm:**
Menge: 1,000 m2

**03.01.01.01.0004 Wanddicke 17,5 cm:**
Menge: 1,000 m2

**03.01.01.01.0005 Wanddicke 24,0 cm:**
Menge: 1,000 m2

**03.01.01.01.0006 Ziegel-Innenmauerwerk aus Plan-Hochlochziegeln (Rohdichte 1,2) von JUWÖ**
Ziegel-Innenmauerwerk aus Plan-Hochlochziegeln von JUWÖ
Zulassung Z-17.1- 868, Rohdichteklasse 1,2 kg/dm³
Steinfestigkeitsklasse 20
zul. Drucksp. Sigma 0 = 2,4 MN/m2²
liefern und nach Planunterlagen und Angabe der
Bauleitung gemäß DIN 1053 flucht-
und lotrecht herstellen.
Menge: 1,000 Stck

**03.01.01.01.0007 Wanddicke 17,5 cm:**
Menge: 1,000 m2

**03.01.01.01.0008 Wanddicke 24,0 cm:**
Menge: 1,000 m2

**03.01.01.01.0009 Ziegel-Innenmauerwerk aus Plan-Hochlochziegeln (Rohdichte 1,4) von JUWÖ**
Ziegel-Innenmauerwerk aus Plan-Hochlochziegeln von JUWÖ
Zulassung Z-17.1- 868, Rohdichteklasse 1,4 kg/dm³
Steinfestigkeitsklasse 20
zul. Drucksp. Sigma 0 = 2,4 MN/m²
liefern und nach Planunterlagen und Angabe der
Bauleitung gemäß DIN 1053 flucht- und lotrecht
herstellen.
Menge: 1,000 Stck

**03.01.01.01.0010 Wanddicke 11,5 cm:**
Menge: 1,000 m2

**03.01.01.01.0011 Wanddicke 17,5 cm:**
Menge: 1,000 m2

**03.01.01.01.0012 Wanddicke 24,0 cm:**
Menge: 1,000 m2

###### Untertitel 03.01.01.02 Stürze, Ringanker, Ringbalken aus U- Schalen

**03.01.01.02.0001 Ziegelfertigteil-Stürze H 7,1 cm als Zulage zum Hauptmauerwerk**
Stürze zum Überdecken von Öffnungen in Innenwänden
aus Ziegelfertigteil-Stürzen
liefern und herstellen als Zulage zum Hauptmauerwerk.
Höhe der Ziegelstürze: 7,1 cm
Breite der Ziegelstürze: 11,5 cm oder 17,5 cm oder 2 x
11,5 cm
für die 24 cm Wand
Länge nach Öffnungsbreite zzgl. 12,5 cm Auflagerlänge
auf jeder Seite
Aufmauern mit Normalmörtel MG II a
Menge: 1,000 Stck

**03.01.01.02.0002 Wanddicke 11,5 cm:**
Menge: 1,000 m2

**03.01.01.02.0003 Wanddicke 17,5 cm:**
Menge: 1,000 m2

**03.01.01.02.0004 Wanddicke 24 cm:**
Menge: 1,000 m2

**03.01.01.02.0005 Ziegelfertigteil-Stürze H 11,3 cm als Zulage zum Hauptmauerwerk**
Stürze zum Überdecken von Öffnungen in Innenwänden
aus Ziegelfertigteil-Stürzen
liefern und herstellen als Zulage zum Hauptmauerwerk.
Höhe der Ziegelstürze: 11,3 cm
Breite der Ziegelstürze: 11,5 cm oder 17,5 cm oder 2 x
11,5 cm
für die 24 cm Wand
Länge nach Öffnungsbreite zzgl. 12,5 cm Auflagerlänge
auf jeder Seite
Aufmauern mit Normalmörtel MG II a
Menge: 1,000 Stck

**03.01.01.02.0006 Wanddicke 11,5 cm:**
Menge: 1,000 m2

**03.01.01.02.0007 Wanddicke 17,5 cm:**
Menge: 1,000 m2

**03.01.01.02.0008 Wanddicke 24 cm:**
Menge: 1,000 m2

**03.01.01.02.0009 Ringanker, Ringbalken liefern und herstellen aus U-Schalen, Höhe 24 cm**
Ringanker, Ringbalken liefern und herstellen aus U-
Schalen, Höhe 24 cm, Länge 24 cm,
kraftschlüssig aufmauern mit Leichtmauermörtel LM
21(Aussenwände)
oder Normalmörtel (Innenwände).
Lichter Betonquerschnitt b/h = 9/18 cm (d=17,5 cm)
bzw. b/h = 11/18 cm (d=24 cm).
Betongüte nach statischen Anforderungen.
Bewehrung in separater Position.
Menge: 1,000 Stck

**03.01.01.02.0010 Wanddicke 17,5 cm:**
Menge: 1,000 lfm

**03.01.01.02.0011 Wanddicke 24 cm:**
Menge: 1,000 lfm

###### Untertitel 03.01.01.03 Feuchtigkeitssperre, Wärmedämmung

**03.01.01.03.0001 Horizontale Feuchtigkeitssperre am Wandfuß aus Bitumenpappe R 500**
Horizontale Feuchtigkeitssperre am Wandfuß aus einer
Bitumenpappe R 500 besandet als Streifen in Breite der
Wanddicke liefern
und in Mörtel verlegen.
Menge: 1,000 Stck

**03.01.01.03.0002 Wanddicke 11,5 cm:**
Menge: 1,000 lfm

**03.01.01.03.0003 Wanddicke 17,5 cm:**
Menge: 1,000 lfm

**03.01.01.03.0004 Wanddicke 24 cm:**
Menge: 1,000 lfm

**03.01.01.03.0005 Mauersperrbahn aus einer Bitumenpappe R 500 besandet**
Mauersperrbahn aus einer Bitumenpappe R 500 besandet
(keine Mauersperrfolie)
liefern und zwischen Mauerwerk und Massivdecke einlegen
nach Planungsunterlagen bzw. Angabe der Bauleitung zur
Vermeidung von Zwängungen
durch unterschiedliche Verformungseigenschaften sowie
zur Reduzierung von
Wärme- und Schallbrücken.
Menge: 1,000 Stck

**03.01.01.03.0006 Wanddicke 11,5 cm:**
Menge: 1,000 lfm

**03.01.01.03.0007 Wanddicke 17,5 cm:**
Menge: 1,000 lfm

**03.01.01.03.0008 Wanddicke 24 cm:**
Menge: 1,000 lfm

**03.01.01.03.0009 Einlegen einer biegeweichen Mineralfaserplatte; >= 6,0 cm WLG 040**
Einlegen einer biegeweichen Mineralfaserplatte;
>= 6,0 cm WLG 040,
zur Reduzierung der Wärmebrückenwirkung am Wandkopf von
Wänden, welche bis zur Dachhaut hochgeführt werden
auf die 500er Dachpappe bzw. auf einen Mörtelabgleich,
zur Vermeidung von Spannungsrissen und Wärmebrücken
nach
Planungsunterlagen bzw. Angaben der Bauleitung.
Menge: 1,000 Stck

**03.01.01.03.0010 Wanddicke 11,5 cm:**
Menge: 1,000 lfm

**03.01.01.03.0011 Wanddicke 17,5 cm:**
Menge: 1,000 lfm

**03.01.01.03.0012 Wanddicke 24 cm:**
Menge: 1,000 lfm

### Abschnitt 04 Schallschutzwände

#### Gewerk 04.01 Schallschutzwände

##### Titel 04.01.01 Schallschutzwände

###### Untertitel 04.01.01.01 Einschalige Wände aus ThermoPlan® - Füllziegel

**04.01.01.01.0001 Mauerwerk der Schallschutzwände (Wohnungstrennwände, Treppenraumwände)**
Mauerwerk der Schallschutzwände (Wohnungstrennwände,
Treppenraumwände)
liefern und nach Planunterlagen und Angabe der
Bauleitung aus Planfüllziegel
Zulassung Z-17.1- 537 (17,5 u. 24 cm)
bzw.  Z-17.1-688 (30 cm) herstellen.

Steinfestigkeitsklasse 12 (17,5 u. 24 cm)
zul. Drucksp. Sigma 0 = 2,2 MN/m²,

Steinfestigkeitsklasse 8 (30 cm)
zul. Drucksp. Sigma 0 = 1,4 MN/m²,

Geschosshoch mit dem zum System gehörigen
Dünnbettmörtel aufmauern und verfüllen mit Beton nach
DIN EN 206,
Festigkeitsklasse >= C12/15, Körnung 0-16 mm, mit
Betonverflüssiger.
Menge: 1,000 Stck

**04.01.01.01.0002 Wanddicke 17,5 cm:**
Menge: 1,000 m2

**04.01.01.01.0003 Wanddicke 24,0 cm:**
Menge: 1,000 m2

**04.01.01.01.0004 Wanddicke 30 cm**
Menge: 1,000 m2

###### Untertitel 04.01.01.02 Zweischalige Wände aus ThermoPlan® - Füllziegel

**04.01.01.02.0001 Mauerwerk der zweischaligen Haustrennwände 2x17,5 cm liefern und herstellen**
Mauerwerk der zweischaligen Haustrennwände liefern und
herstellen nach Planunterlagen und Angabe der
Bauleitung
aus Planfüllziegel Zulassung Z-17.1-537
Steinfestigkeitsklasse 12
zul. Drucksp. Sigma 0 = 2,2 MN/m²
Geschosshoch mit dem zum System gehörigen
Dünnbettmörtel aufmauern und verfüllen mit Beton nach
DIN EN 206,
Festigkeitsklasse >= C 12 / 15, Körnung 0-16 mm, mit
Betonverflüssiger.
Erforderliche Füllbetonmenge für d = 17,5 cm ca. 85
ltr. /m².
Die Trennfuge muss >= 3 cm sein und ist vollflächig und
dicht gestoßen mit Mineralfaserplatten nach DIN 18165,
Anwendungsbereich WHT nach DIN 4108-10 auszubilden.
Menge: 1,000 Stck

**04.01.01.02.0002 Wanddicke 2 x 17,5 cm**
Wanddicke 2 x 17,5 cm
(Preiskalkulation für die gesamte Wandkonstruktion)
Menge: 1,000 m2

###### Untertitel 04.01.01.03 Zweischalige Wände aus ThermoPlan® - HLZ 1,4

**04.01.01.03.0001 Mauerwerk der Schallschutzwände (Wohnungstrennwände, Haustrennwände) aus Plan-HLZ**
Mauerwerk der Schallschutzwände (Wohnungstrennwände,
Haustrennwände) liefern und zweischalig herstellen nach
Planunterlagen und Angabe der Bauleitung
aus Plan-HLZ 20 - 1,4 kg/dm³ nach Zul. Z-17.1- 868 mit
Stoßfugenverzahnung.
Die Wandtrennfuge muss > 4 cm sein und ist vollflächig
und dicht gestoßen mit Mineralfaserplatten nach DIN
18165, Anwendungsbereich WHT nach DIN 4108-10
auszubilden.
Menge: 1,000 Stck

**04.01.01.03.0002 Wanddicke 2 x 17,5**
Wanddicke 2 x 17,5
(Preiskalkulation für die gesamte Wandkonstruktion)
Menge: 1,000 m2

### Abschnitt 05 Brandwände

#### Gewerk 05.01 Brandwände

##### Titel 05.01.01 Brandwände

###### Untertitel 05.01.01.01 Brandwände aus Planziegel von JUWÖ beidseitig verputzt

**05.01.01.01.0001 Ziegel-Außenmauerwerk aus ThermoPlan MZ90-G von JUWÖ**
nach Zulassung Z-17.1-1087
Wärmeleitfähigkeit  R = 0,09 W/(m*K  Rohdichteklasse 0,70 kg/dm³
Steinfestigkeitsklasse  12  zul. Drucksp.  0  1,15 MN/m²
Brandwand  REI-M 90
Optimierter Ziegel für die Schallschutz-Anforderungen im Mehrfamilienhausbau mit einem Schallschutz Rw = 48,3 dB nachgewiesen durch Prüfzeugnis (30er Wand)
liefern und nach Planunterlagen und Angabe der Bauleitung gemäß DIN 1053 flucht- und lotrecht unter Verwendung von Anfangs- und Eckziegeln herstellen.
Verarbeitung: VD-System
Menge: 1,000 Stck

**05.01.01.01.0002 Wanddicke 30 cm:**
Menge: 1,000 m²

**05.01.01.01.0003 Wanddicke 36,5 cm:**
Menge: 1,000 m²

**05.01.01.01.0004 Wanddicke 42,5 cm:**
Menge: 1,000 m²

**05.01.01.01.0005 Ziegel-Außenmauerwerk aus ThermoPlan® MZ 10 von JUWÖ**
Ziegel-Außenmauerwerk aus ThermoPlan® MZ 10 von JUWÖ
nach Zulassung Z-1 7.1-1015
Wärmeleitfähigkeit Lamda R = 0,10 [W/(m*K)] ,
Rohdichteklasse 0,80 kg/dm3
Steinfestigkeitsklasse 12  , zul.
Drucksp. Sigma 0 = 1,15 [MN/m2]
Brandwand REI-M 120
Optimierter Ziegel für die Schallschutz-Anforderungen
im Mehrfamilienhausbau mit
einem Schallschutz Rw = 51,3 dB nachgewiesen durch
Prüfzeugnis (36,5er Wand)
liefern und nach Planunterlagen und Angabe der
Bauleitung gemäß DIN 1053 flucht-
und lotrecht als Brandwand unter Verwendung von
Anfangs- und Eckziegeln
herstellen.
Verarbeitung: VD-System
Menge: 1,000 Stck

**05.01.01.01.0006 Wanddicke 30 cm:**
Menge: 1,000 m2

**05.01.01.01.0007 Wanddicke 36,5 cm:**
Menge: 1,000 m2

**05.01.01.01.0008 Wanddicke 42,5 cm:**
Menge: 1,000 m2

**05.01.01.01.0009 Ziegel-Außenmauerwerk aus ThermoPlan® TS 12 von JUWÖ**
Ziegel-Außenmauerwerk aus ThermoPlan® TS 12 von JUWÖ
nach Zulassung Z-17.1-1107
Wärmeleitfähigkeit Lamda R = 0,12 W/(m*K)
Rohdichteklasse 0,75 kg/dm³
Steinfestigkeitsklasse 10
zul. Drucksp. Sigma 0 = 1,4 MN/m²
Wanddicke >=36,5 cm F 90 A Brandwand, REI-M 90
Optimierter Ziegel für die Schallschutz-Anforderungen
im Mehrfamilienhausbau mit einem Schallschutz Rw = 50
dB nachgewiesen durch Prüfzeugnis (36,5er Wand)
liefern und nach Planunterlagen und Angabe der
Bauleitung gemäß DIN 1053 flucht-
und lotrecht als Brandwand unter Verwendung von Anfangs
und
Eckziegeln herstellen.
Verarbeitung: VD-System
Menge: 1,000 Stck

**05.01.01.01.0010 Wanddicke 36,5 cm:**
Menge: 1,000 m2

**05.01.01.01.0011 Wanddicke 42,5 cm:**
Menge: 1,000 m2

###### Untertitel 05.01.01.02 Brandwände aus Planfüllziegel von JUWÖ beidseitig verputzt

**05.01.01.02.0001 Mauerwerk der Brandwände aus Planfüllziegel**
Mauerwerk der Brandwände aus Planfüllziegel
nach Zulassung Z-17.1-537 liefern und nach
Planungsunterlagen bzw. Angabe der
Bauleitung als Brandwand flucht- und lotrecht gemäß DIN
1053 herstellen.
Geschosshoch mit dem zum System gehörigen
Dünnbettmörtel aufmauern und verfüllen
mit Beton nach DIN EN 206,
Festigkeitsklasse >= C12/15, Körnung 0-16 mm
mit Betonverflüssiger.
Menge: 1,000 Stck

**05.01.01.02.0002 Wanddicke 17,5 cm:**
Menge: 1,000 m2

**05.01.01.02.0003 Wanddicke 24 cm:**
Menge: 1,000 m2

###### Untertitel 05.01.01.03 Brandwände aus ThermoPlan TS Quadrat von JUWÖ beidseitig verputzt

**05.01.01.03.0001 Ziegel-Innenmauerwerk aus ThermoPlan TS Quadrat von JUWÖ**
Ziegel-Innenmauerwerk aus ThermoPlan TS Quadrat von
JUWÖ
Zulassung Z-17.1- 1037,
Rohdichteklasse 0,8 kg/dm³
Steinfestigkeitsklasse 12
zul. Drucksp. Sigma 0 = 1,8 MN/m²
liefern und nach Planunterlagen und Angabe der
Bauleitung als Brandwand F90 REI-M gemäß DIN 1053
flucht- und lotrecht herstellen.
Menge: 1,000 Stck

**05.01.01.03.0002 Wanddicke 17,5 cm:**
Menge: 1,000 m2

**05.01.01.03.0003 Wanddicke 24,0 cm:**
Menge: 1,000 m2

###### Untertitel 05.01.01.04 Brandwände aus Planschallschutzziegel 1,2 von JUWÖ beidseitig verputzt

**05.01.01.04.0001 Mauerwerk der Brandwände aus Planziegel (1,2 kg/dm3)**
Mauerwerk der Brandwände aus Planziegel
(Zulassung Z-17.1- 868)
Rohdichteklasse 1,2 kg/dm³
Steinfestigkeitsklasse 20
zul. Drucksp. Sigma 0 = 2,4 MN/m²
liefern und nach Planungsunterlagen bzw. Angabe der
Bauleitung flucht- und lotrecht als Brandwand gemäß DIN
1053 herstellen.
Menge: 1,000 Stck

**05.01.01.04.0002 Wanddicke 17,5 cm:**
Menge: 1,000 m2

**05.01.01.04.0003 Wanddicke 24 cm:**
Menge: 1,000 m2

###### Untertitel 05.01.01.05 Brandwände aus Planschallschutzziegel 1,4 von JUWÖ beidseitig verputzt

**05.01.01.05.0001 Mauerwerk der Brandwände aus Planziegel (1,4 kg/dm3)**
Mauerwerk der Brandwände aus Planziegel
Zulassung Z-17.1- 868
Rohdichteklasse 1,4 kg/dm³
Steinfestigkeitsklasse 20
zul. Drucksp. Sigma 0 = 2,4 MN/m²
liefern und nach Planungsunterlagen bzw. Angabe der
Bauleitung flucht- und lotrecht als Brandwand gemäß DIN
1053 herstellen.
Menge: 1,000 Stck

**05.01.01.05.0002 Wanddicke 17,5 cm:**
Menge: 1,000 m2

**05.01.01.05.0003 Wanddicke 24 cm:**
Menge: 1,000 m2
